# MS_IMO_01~Herrichtung ehem. FA MS Innen
Angebotsaufforderung (GAEB DA XML 3.3, DA83)
Projekt: MS_IMO_0
Währung: EUR
Auftraggeber: Bau- und Liegenschaftsbetrieb NRW, NL Münster, Hohenzollernring 80, 48145 Münster, Telefon 0251-9370-0, Fax 0251-9370-880, E-Mail 0251-ms.poststelle@blb.nrw.de
Erstellt mit: FUTURA, FUTURA Version 9.1.03.77, 23.03.2026

## Zusätzlicher Text
Allgemeine Vorbemerkungen

Baumassnahme:

Herrichtung ehem. FA MS Innen 2. Bauabschnitt

Bauherr:

BLB NRW NL Münster
Hohenzollernring 80,
D 48145 Münster

Fragen zur Ausschreibung sind schriftlich über die Vergabeplattform an den BLB NRW NL Münster zu richten.

A. Allgemeine Baubeschreibung:

Das ehemalige Finanzamt Münster-Innenstadt an der Münzstraße 10 soll für die Nutzung durch die UNI MS als Verwaltungsgebäude hergerichtet werden.

Das Erdgeschoss sowie das erste Obergeschoss wurden bereits im Rahmen eines ersten Bauabschnitts instandgesetzt und sind gegenwärtig in Nutzung.

Im Rahmen des aktuellen Bauabschnitts erfolgt eine energetische Sanierung des Daches, eine Umgestaltung des Dachgeschosses und des 2. Obergeschosses (Sanierung des Innenraums und die Erneuerung der Fenster) sowie der Einbau eines Aufzugs und eine Aufstockung des östlichen Treppenhauses.
Des Weiteren wird der Anbau eines Fluchttreppenhauses an der Westfassade und ein barrierefreier Zugang über eine Rampe ins Kellergeschoss realisiert. Der Weg durch den Keller wird bis zum Aufzug im Haupttreppenhaus ebenfalls umgebaut.
Im Erdgeschoss und 1. Obergeschoss sind nur noch Maßnahmen am neuen Aufzug im Haupttreppenhaus sowie am Zugang zum neuen Fluchttreppenhaus erforderlich.

B. Art und Lage der baulichen Nutzung:

Das 1929 als Ziegelbau mit Klinkerfassade errichtete Gebäude besteht aus einem abgewinkelten, 3-geschossigen, vollunterkellerten Baukörper mit ausgebautem Dachgeschoss. Das Gebäude erstreckt sich auf einer Länge von ca. 65m x 25m.

Die Geschosshöhe im Erdgeschoss beträgt im westlichen Gebäudeteil 3,65m, im östlichen 3,16m. Das erste Obergeschoss weist eine Höhe von 3,12m auf, Obergeschoss 2 und das Dachgeschoss ca. 3,20m.

Die Wände in den Geschossen KG, OG 2 und Dachgeschoss sind überwiegend in verputzter Massivbauweise errichtet worden.
Anpassungen der Raumgeometrie aus dem 1. Bauabschnitt sind teilweise als Gipskarton-Ständerwände ausgeführt.
Die Kellergeschossdecke ist eine Stahlbetondecke mit einer Stärke von ca. 22cm.
Die Decken im OG 1 und 2 sind als verputzte Rippendecken ausgebildet.
Die Decken über Dachgeschoss (Kehlbalkenlage und Dachschrägen) sind mit

verputzten Holzwolle-Leichtbauplatten verkleidet.

Das Dach ist als Holz-Walmdach konstruiert. Der Spitzboden ist nicht ausgebaut.

Das Gebäude verfügt über mehrere Eingänge.
Der nicht ebenerdige Haupteingang befindet sich an der Münzstraße.
Das Gebäude hat außerdem einen Zugang an der Westseite und einen auf der Hofseite, welcher aufgrund der topografischen Verhältnisse 1,03m unterhalb des EG auf einem Zwischenpodest des zentralen Treppenhauses mündet.
Ein weiterer Zugang befindet sich an der Nordseite und führt direkt zur Promenade; zudem besteht ein Kellergeschoss-Zugang im Osten, der über eine Rampe (>6 % Gefälle) mit dem Parkplatz verbunden ist.

Im Norden befindet sich ein Innenhof mit Nebengebäuden, die als Fahrrad- und Abstellräume genutzt werden. Der Innenhof hat zwei Zugänge zu den Treppenhäusern sowie einen Kellerzugang, die auch als Fluchtwege dienen, und ist durch massive Mauern sowie ein Tor an der Westseite eingefriedet.

Das Grundstück wird im Süden von der Münzstraße und im Westen von einem Fußweg zur Promenade begrenzt. Auf der Westseite befindet sich das denkmalgeschützte Gebäude Münzstraße 9. Im Norden grenzt die Promenade an, im Osten ein städtischer Fußweg sowie ein Parkplatz.

C. Arbeiten anderer Unternehmer auf der Baustelle:
Folgende Maßnahmen finden teilweise parallel bzw. bauabschnittsweise im
Gebäude sowie im Außenbereich statt:

- Anpassung der Raumgeometrie
- Austausch Heizkörper
- Erneuerung der sanitären Einrichtungsgegenstände
- Elektroarbeiten
- Lüftungsanlagenbau
- Bodenbelagsarbeiten
- Erneuerung der Tapeten/Anstriche an Wänden und Decken
- Erneuerung/Ertüchtigung der Fenster
- Erneuerung/Ertüchtigung der Innen-/Türen
- Anbau eines Fluchttreppenhauses auf der Westseite / Außenbereich
- Anbau eines barrierefreien Zugangs (Rampenanlage) auf der Ostseite / Außenbereich
- Einbau einer Aufzugsanlage im Haupttreppenhaus
- energetische Dachsanierung

Planunterlagen
Zusätzlich zum Leistungsverzeichnis werden dem Bieter Planunterlagen zur Verfügung gestellt, die in der Kalkulation zu berücksichtigen sind. Aus diesen Planunterlagen ist die grobe Anordnung der Materialien auf der Baustelle zu entnehmen. Zudem werden teilweise Detailpläne zur Verfügung gestellt, um einzelne Positionen aus dem Leistungsverzeichnis näher zu beschreiben.
Die Planungsgrundlagen haben den Stand der Ausführungsplanung in unterschiedlichen Maßstäben, inkl. Gutachten und ergänzenden Unterlagen. Der AN erhält die zur Ausführung freigegebene Planung über den Planversand der Projektplattform CDE Construction.
Der AG arbeitet mit der Projektplattform CDE Construction. Der AN ist zur Teilnahme und Abwicklung des Projekts über die Plattform verpflichtet. Die
Teilnahme ist kostenlos. Unter Punkt 65 (Auftrag Ausführung) haben alle ausführenden Firmen Lese-/Schreibrechte für ihr Gewerk. Nach Beauftragung einer Firma wird diese vom BLB zur CDE - Plattform eingeladen, die entsprechende X-Gruppe wird der Firma zugewiesen. Die Kommunikation mit den Firmen findet ausschließlich über CDE statt. Firmen müssen ihre Dokumente in die entsprechende Struktur einstellen.
Firmen erhalten keine Leserecht im Planmodul. Pläne können nur durch Zusendung über die Projektplattform erhalten werden.
Der AG behält sich vor, während der Projektlaufzeit auf eine andere Bauprojektmanagementplattform für die Kommunikation und Dokumentation umzustellen. Der AN verpflichtet sich in diesem Fall, sich auch des Folgesystems innerhalb des Projektes im dementsprechenden Umfang zu bedienen.
Für die Ausschreibung wird explizit auf folgende Inhalte verwiesen:
- Alle Grundrisse
- Alle Schnitte
- Alle Details
- Objektbeschreibung
- Gutachten und Fotodokumentation
- Baustelleneinrichtungsplan
- Sonstige Unterlagen

Zusätzliche Technische Vertragsbedingungen
Außentüren und 1x Brandschutzfenster

1Grundlagen
Für die Leistungen dieses Gewerks gelten die VOB Teil C, insbesondere ATV DIN 18360 Metallbauarbeiten, ATV DIN 18361 Verglasungsarbeiten und ATV DIN 18357 Beschlagarbeiten, und die Allgemein Anerkannten Regeln der Technik.

Ergänzend hierzu gelten die Regelwerke der nachstehend genannten Herausgeber in der zum Zeitpunkt der Ausführung gültigen Fassung als Grundlage von Kalkulation und Arbeitsausführung:
-
BAF: Bundesverband Ausbau und Fassade im ZDB,
-
BFS: Bundesausschuss Farbe und Sachwertschutz e. V.,
-
BIV: Bundesinnungsverband des Glaserhandwerks,
-
bvj: Bundesverband der Jungglaser und Fensterbauer e. V.,
-
Deutsche Bauchemie e. V.,
-
DGUV: Deutsche Gesetzliche Unfallversicherung e. V.,
-
FTA: Fachverband Türautomation e. V.,
-
GDA: Gesamtverband der Aluminiumindustrie e. V.,
-
GEV: Gemeinschaft Emissionskontrollierte Verlegewerkstoffe, Klebstoffe und Bauprodukte e. V.,
-
GSB International e. V.,
-
ift Rosenheim GmbH,
-
Informationsverein Holz e. V.,
-
IVD: Industrieverband Dichtstoffe e. V.,
-
RAL: Deutsches Institut für Gütesicherung und Kennzeichnung e. V.,
-
RAL: Gütegemeinschaft Fenster, Fassaden und Haustüren e. V.,
-
ttz: Industrieverband Tore Türen Zargen e. V.,
-
VDE Verlag GmbH,
-
VDI: Verein Deutscher Ingenieure e. V.,
-
VdS Schadenverhütung GmbH,
-
VFF: Verband Fenster + Fassade,
-
ZVDH: Zentralverband des Deutschen Dachdeckerhandwerks e. V.

2Vorbereitung und Planung
-
Innerhalb von 10 Tagen nach Auftragserhalt, in jedem Fall jedoch rechtzeitig vor Materialdisposition und Ausführungsbeginn, wird der AN dem AG unaufgefordert den Teil seiner späteren Dokumentation übergeben, aus dem alle bauaufsichtlichen Zulassungen, Prüfungszeugnisse, Einbaubedingungen und technischen Eigenschaften der vom AN zum Einbau vorgesehenen Produkte ersichtlich sind.
-
Der AN hat den AG auf die für die angebotenen Leistungen erforderlichen bauseitigen Vorleistungen rechtzeitig vor Ausführungsbeginn der an ihn beauftragten Leistungen hinzuweisen.
-
Rechtzeitig vor Beginn der Ausführung seiner Arbeiten hat der AN eigenverantwortlich vorgegebene Maße und benannte Höhen auf Übereinstimmung mit am Bau vorhandenen Meterrissen zu prüfen und erforderlichenfalls die Maßgenauigkeit des Rohbodens durch Nivellement festzustellen. Bei Überschreitung der Toleranzgrenzen ist der Auftraggeber unverzüglich zu verständigen.
-
Soweit Toleranzen aus Vorleistungen vom AN beseitigt werden, erstellt der AN vor Beseitigung oder Ausgleich der Toleranzen ein Aufmaß über diese Leistungen. Nach Leistungserbringung ist die Abrechnung des Aufwands zur Toleranzbeseitigung nicht mehr nachvollziehbar. Daher wird der AN das diesbezügliche Aufmaß vom AG rechtzeitig vor Arbeitsausführung als Grundlage seines Vergütungsanspruchs prüfen lassen.
-
Der AN plant eigenverantwortlich seinen baustelleninternen Arbeitsablauf. Hieraus folgernd sind alle eventuellen bauablaufbedingten Aufwendungen für Hebezeuge, Mobilkraneinsätze, Bauzwischenzustände, Provisorien, Unterstützungen, Lehren etc. integraler Leistungsbestandteil des AN und werden nicht gesondert vergütet, soweit nicht in Leistungspositionen ausdrücklich abweichend beschrieben.
-
Soweit der AN wartungspflichtige Anlagen, Bauelemente oder -leistungen ausführt, wird er unaufgefordert und rechtzeitig vor Abnahme seiner Leistungen dem AG Wartungsverträge vorlegen, die für die Dauer des Gewährleistungszeitraums alle zur Erhaltung der Gewährleistungsansprüche des AG erforderlichen Leistungen enthalten, und um ggf. bestehende bauaufsichtliche Anforderungen an regelmäßige Wartungen und Prüfungen zu erfüllen.
-
Vor Fertigungsbeginn und Tür- und/oder Fensterlistenerstellung ist vom AN unaufgefordert und eigenverantwortlich ein örtliches Aufmaß aller Öffnungen auf der Baustelle auszuführen. Beim Aufmaß ist zu beachten, dass die Größe der Öffnung zwischen Hinterwand und Wandbekleidung/Wandbelag wesentlich differieren kann. Das ist insbesondere bei Wärmedämmverbundsystemen, Vormauerschalen und Wangen von Dachgauben gegeben, hier können Rahmenverbreiterungen erforderlich werden.
-
Soweit eine sichtbar gerasterte oder durch Fugen unterteilte Fassade zur Ausführung gelangt, müssen Aufmaß und Montage von Türen und Fenstern streng nach dem vom Fassadenbauer vorgegebenen Raster erfolgen, da in der Rasterteilung der Fassade keine wesentlichen späteren Korrekturen mehr zur Anpassung der Fassadenbekleidung an nicht maßgerecht eingesetzte Tür- und Fensterelemente möglich sind. Insoweit trägt der AN die Verantwortung für den maßlich korrekten Einbau und die richtige Elementgröße seiner Bauelemente in Abstimmung auf das Fassadenraster.
-
Vor Beginn der Arbeiten ist vom AN eine Werkstatt- und Montageplanung zu erstellen und dem AG vor Ausführung zur Prüfung und Freigabe vorzulegen. Bestandteil der Werkstatt- und Montageplanung des AN sind u. a.:
-
statische Bemessung der Scheibenstärken (angegebene Glasstärken sind nur als Gestaltungsvorschlag zu verstehen),
-
Nachweise statischer, brandschutz-, schallschutz-, wärmeschutz- und sicherheitstechnischer Art,
-
Bemessung der Konstruktionen auf Eigen- und Verkehrslasten einschließlich der Unterkonstruktionen und der Verankerung,
-
Tür- und/oder Fensterliste mit allen planungsrelevanten Kriterien und Angaben,
-
erforderlichenfalls Bohrungen zur Verlegungen von bauseitigen ELT-Anschlüssen für außenseitigen Sonnenschutz unter Berücksichtigung des Wärmeschutzes und der Winddichtigkeit,
-
Erstellung von Ansichts- und Schnittzeichnungen im Maßstab 1 : 1 bis 1 : 20 von allen Elementen mit Vermaßung und Angabe der Aufschlagrichtung,
-
prüffähige statische Berechnungen für alle Konstruktionen und Verankerungen zum rechtzeitigen Einreichen vor Ausführungsbeginn beim Prüfingenieur.
-
Der AN klärt mit Erstellung der Türliste rechtzeitig vor Bestellung der Türen die erforderliche Einbauhöhe der Türdrücker und weist den AG auf die Vorgabehöhe 850 mm aus DIN 18040 hin.
-
Der AN trägt in die von ihm zu erstellende Türliste alle lichten Durchgangsbreiten von Türflügeln ein, die sich aus der Kombination seiner Türkonstruktionen und der vorhandenen Öffnungsmaße ergeben. Er gleicht unaufgefordert und zum Zeitpunkt der Erstellung der Türliste die von ihm ermittelten lichten Durchgangsbreiten mit den vom AG anzugebenden mindesterforderlichen Durchgangsbreiten ab und meldet erforderlichenfalls beim AG Bedenken an, wenn geforderte lichte Durchgangsbreiten nicht eingehalten werden können.
-
Der Aus- und Einbau von Fenstern und Türen ist so aufeinander abzustimmen, dass der Witterungsschutz des Gebäudes zu jeder Zeit gewährleistet ist. Dem AN steht es frei, stattdessen auf seine Kosten die Öffnungen vorübergehend provisorisch zu schließen; dabei muss das Provisorium lichtdurchlässig sein. Entsprechend ist zu verfahren, wenn alte Fenster aufzuarbeiten sind. Der AN hat die Wahl, ob das auf der Baustelle oder in der Werkstatt erfolgt. Entscheidet er sich für die Werkstatt, ist der Transport mit den Preisen abgegolten.
-
Sind Tür- oder Fensterlisten sowie Glasstärken in der Leistungsbeschreibung benannt, gelten diese nur als Kalkulations-, nicht aber als Ausführungsgrundlage.
-
Für die Türantriebe führt der AN im Rahmen seiner Werkstatt- und Montageplanung eine Gefährdungsanalyse nach DIN EN 12978 durch. Soweit sich aus dieser Analyse ergibt, dass weitere Schutzvorrichtungen (Sensorleisten, Bewegungsmelder, Einklemmschutz) erforderlich werden, teilt der AN dies dem AG rechtzeitig vor Beginn der Ausführung mit.

3 Ausführung und Konstruktion
3.1Hinweise zur Ausführung und Konstruktion
3.1.1Systemfestlegung bei Rohrrahmentüren - Hersteller Hueck
Begründung zur Systemfestlegung - Profilsysteme Hueck Lava / Hueck Lambda
und Türdrücker OGRO PR 8350 VO FS Edelstahl.
Für die geplanten Rohrrahmen Bauelemente wird auf die Profilsysteme Hueck Lava und Hueck Lambda zurückgegriffen.

Diese Systeme sind bereits im Gebäudebestand verbaut. Zur Sicherstellung einer einheitlichen Systemtechnik, einer kompatiblen Ersatzteilversorgung sowie einer homogenen optischen und konstruktiven Ausführung erfolgt die Planung daher auf Basis dieser vorhandenen Profilsysteme.
Dazu sind Komponenten für OTS Hersteller GU Automatic GmbH /DTN 80/DTN 80 F) und Schlösser von BKS z.B. 1820 und Secury 1919, 1916 S in den Pos. beschrieben.

Aus den o.g. genannten Gründen wird für die Ausführung ausschließlich das System Hueck Lava und Hueck Lambda gefordert.

-
Wärmegedämmte Aluminiumkonstruktionen, die vom Verarbeiter im Eigenverbund zusammengefügt werden, sind nicht zulässig.
-
Absturzsichernde Geländer oder Verglasungen dürfen nicht an oder durch Fensterprofile hindurch befestigt werden. Sie sind stets an der Außenwand zu befestigen und thermisch entkoppelt von den Fensterelementen auszuführen.
-
Größere senkrechte und alle waagerecht liegenden Blechflächen sind rückseitig mit einem spritzbaren Antidröhnbelag, mindestens 3 mm dick, zu versehen.
-
Die Verankerungs-/Unterkonstruktionen sind grundsätzlich verdeckt auszuführen.
-
Bei Ausführung von Spritzdichtungs- und Versiegelungsarbeiten sind die angrenzenden Flächen mit geeignetem Klebeband vor Verschmutzung zu schützen. Die Fugenverschlüsse sind bündig angeordnet, absolut eben und fluchtgerecht auszubilden, elastische Fugen sind mit Dichtschnur zu hinterfüllen.
-
Vor dem Einbau von Außentüren ist vom AN mit dem AG abzustimmen, ob die Türen im Endzustand zu montieren sind oder ob eine Zwischenlagerung der Blätter bzw. das Anbringen provisorischer Öffnungsbeschläge mit nachträglichem Gangbarmachen der Türen erforderlich ist. Der Aufwand für die Einlagerung der Türflügel und entsprechende Provisorien ist vom AN für alle Außentüren mit in seiner Leistung zu berücksichtigen.
-
Die Erstreinigung von Fenstern und Türen, besonders das Entfernen von Kleber- und Versiegelungsrückständen innen und außen, wie auch die Rahmen- und Glasreinigung vor Objektübergabe gehören zum Leistungsumfang des AN. Ebenso sind die Fälze von allen Verunreinigungen (besonders Bohrrückständen) zu säubern.
-
Vom AG sind keine gesonderten Leistungsbeschreibungen oder Vergaben für die Gewerke "Verglasungsarbeiten" und "Beschlagarbeiten" vorgesehen. Daher sind alle Leistungen zum Ersteinbau von Fenstern und Türen vom AN grundsätzlich einschließlich kompletter Beschläge und Verglasungen auszuführen.

Anforderungen an die Konstruktion
3.2.1Windwiderstandsfähigkeit
-
Soweit nicht vom AG angegeben, ist die Windwiderstandsfähigkeit gemäß EN 12211 und EN 12210 sowie unter Beachtung der DIN 18055 "Kriterien für die Anwendung von Fenstern und Außentüren nach DIN EN 14351-1 und die DIN EN 1991-1-4 Eurocode 1" vom AN zu berücksichtigen.

3.2.2 Schlagregendichtheit und Luftdurchlässigkeit
-
Soweit nicht angegeben, ist die Schlagregendichtheit gemäß DIN EN 1027 und DIN EN 12208, die Fugendurchlässigkeit gemäß DIN EN 1026 und DIN EN 12207 vom AN zu berücksichtigen.

3.2.3Wärmeschutz
-
Sofern in den vorliegenden Unterlagen nicht abweichend festgelegt, gelten die aktuelle Energieeinsparverordnung, die DIN 4108 und die Richtlinien der Bauregelliste A. Für einen wärmetechnisch verbesserten Randverbund ist gemäß DIN 4108-4 ein Korrekturwert von -0,1 W/m2K anzunehmen, sofern dieser Wert nicht bereits bei der Berechnung oder Prüfung des Fensters berücksichtigt wurde. Alle Isolierverglasungen erhalten, unabhängig vom objektbezogenen Wärmeschutznachweis, verbesserte Glasrandverbünde zur Kondensatvermeidung im Scheibenrandbereich als Mindeststandard.

3.2.4Tauwasser- und Schimmelpilzfreiheit
-
Wird der Baukörperanschluss abweichend von DIN 4108, Beiblatt 2 ausgeführt, muss für den raumseitigen Bereich der Baukörperanschlussausbildung der Fenster die Tauwasser- und Schimmelpilzfreiheit gemäß DIN 4108-2 durch Angabe des in diesem Bereich erreichten Temperaturfaktors fRsi nachgewiesen werden. Der Temperaturfaktor fRsi soll mindestens ≥ 0,70 betragen. Die Anforderungen der RAL-Einbaurichtlinie (innen dampfdicht, im Übergang wärmegedämmt und außen winddicht und diffusionsoffen) sind für die Baukörperanschlüsse zu beachten.
-
Der AN fordert bei Wohnungsbauten unaufgefordert beim AG das Lüftungskonzept nach DIN 1946-6 an zwecks Umsetzung der Vorgaben zur Mindestbelüftung.

3.2.5Sommerlicher Wärmeschutz (Sonnenschutz)
-
Sofern in den vorliegenden Unterlagen nicht festgelegt, gelten die aktuelle Energieeinsparverordnung und die DIN 4108-2. Maßgeblich ist das Produkt aus dem g-total-Wert und dem Fensterflächenanteil Aw bezogen auf die Nettogrundfläche des Raumes oder des Raumbereichs Ag in m2. Der g-total-Wert ist nach DIN 4108-2 bzw. den Allgemein Anerkannten Regeln der Technik aus dem g-Wert der Verglasung und dem Abminderungsfaktor Fc von Sonnenschutzeinrichtungen zu ermitteln. Soweit erforderlich ist der geforderte g-total-Wert aus der Ausschreibung beigefügten Unterlagen und Gutachten zu entnehmen.

3.2.6Schallschutz
-
Sofern in den vorliegenden Unterlagen nicht an anderer Stelle konkret festgelegt, gilt grundsätzlich Schallschutzklasse 2 nach VDI 2719 bzw. erhöhter Schallschutz nach DIN 4109 als Mindestschallschutzqualität für Außentüren und Fenster.
-
Stöße von mehrteiligen Fenstern, Fensterbändern oder Fensterelementen, an die eine Raumtrennwand anschließt, sind schalltechnisch zu trennen (zu entkoppeln).
-
Der AN weist unaufgefordert die Einhaltung der geforderten Schallschutzwerte für die Fenstersysteme, wie auch für die Verglasungen nach. Die Vorhaltemaße von i. d. R. mind. 2 dB (bei zu öffnenden Elementen), bzw. mind. 1 dB (bei festverglasten Elementen) als Differenz zwischen Prüfstandswerten und zu erwartenden Baustellenwerten sind bei den Nachweisen für Rahmensysteme, Verglasungen/Ausfachungen wie auch die Gesamtsysteme in den Nachweisen zu beachten und auszuweisen.

3.2.7Mechanische Festigkeit
-
Soweit nicht abweichend angegeben, sind die Dauerfunktion gemäß DIN EN 12400 und die Widerstandsfähigkeit gegen Vertikallasten und statische Verwindung gemäß DIN EN 13115 entsprechend der jeweils notwendigen Klasse vom AN zu berücksichtigen.

3.2.8Einbruchhemmung
-
Werden in dieser Ausschreibung Anforderungen an die Einbruchhemmung von Bauteilen gestellt, müssen geprüfte Bauteile eingesetzt werden. Die Einstufung der bei den angebotenen Bauteilen zur Anwendung kommenden Gläser ist vor Ausführung durch ein gültiges Prüfzeugnis nach DIN EN 356 nachzuweisen.
-
Ist eine Einbruchhemmung nach Einbruch-Widerstandsklassen gefordert, so bezieht diese sich auf die Bandgegenseiten des Elements, soweit nicht an anderer Stelle abweichend beschrieben.

3.3Nachweise
-
Vom Bieter sind folgende Nachweise für die zur Ausführung kommenden Konstruktionen mit dem Angebot vorzulegen:
-
Nachweis der Gebrauchstauglichkeit gemäß § 3 Nr. 2 der Musterbauordnung (MBO) bzw. der zuständigen Landesbauordnung (LBO),
-
Systemprüfung mit Klassifizierung nach EN 12207 (Luftdurchlässigkeit), EN 12208 (Schlagregendichtheit), EN 12210 (Windwiderstand), EN 13115 (Bedienkräfte, mechanische Festigkeit) und EN 12400 (Dauerfunktion),
-
Nachweis, dass die in den der Ausschreibung beigefügten Unterlagen und Gutachten geforderten schall-, brand-, feuchte- und wärmetechnischen Werte bzw. Anforderungen sowie statische Anforderungen erfüllt werden,
-
Nachweis der feuchtetechnischen Anforderungen im Baukörperanschlussbereich durch eine Temperaturfeldberechnung mit grafischem Verlauf, soweit der Baukörperanschluss von den Vorgaben der DIN 4108 Beiblatt 2 und den der Ausschreibung beigefügten Unterlagen und Gutachten abweicht,
-
Nachweise über Eignung von Profilen und Lacken sowie der thermischen Längenänderung und deren Aufnahme in den Anschlussfugen bei dunklen

3.9Einbau
3.9.1Allgemeines
-
Bei der Planung von Anschlussausbildungen sind regionale Klimadaten zu berücksichtigen. Die Einbauebene der Fenster, Fenstertüren und Fensterelemente ist so zu wählen, bzw. so zu verändern, dass die mit der DIN 4108-2 vorgegebenen schimmelpilzkritische 13-°C-Isotherme innerhalb der Konstruktion verläuft. Zeitweise ausfallendes Tauwasser darf nicht in die Konstruktion eindringen und zu einer unzulässigen, dauerhaften Erhöhung der Materialfeuchte bzw. zu Schäden im Bereich der Anbindung an den Baukörper führen.
-
Nach dem Einbau der Fenster und äußeren Sohlbänke, Abdeckungen, Putzgesimse und nach Abschluss der Einputzarbeiten sind - soweit nach der Konstruktion erforderlich - die Anschlussfugen ringsum mit einem elastischen Dichtstoff abzudichten.

3.9.2Befestigung
-
Die Verankerung der Fassade erfolgt im Rohbau mittels zugelassener Verankerungsmittel. Es dürfen nur Befestigungs-, Verankerungs- und Verbindungsmittel aus nichtrostendem Material verwendet werden. Anker sind aus nichtrostendem Stahl nach DIN EN 10088-1 - Verzeichnis der nicht rostenden Stähle - herzustellen.
-
Bei der Anordnung der notwendigen Verankerungen und Konsolen ist zwingend darauf zu achten, dass Dichtungsbahnen nicht durchdrungen werden dürfen. Die Verankerung am Bau muss die temperaturbedingte Verformung spannungsfrei aufnehmen können.
-
Die eingesetzten Dübel zur Befestigung müssen auf den Untergrund abgestimmt sein; ihre Spreizkräfte dürfen keine zu großen inneren Spannungen erzeugen. Bei nicht ausreichend festem Untergrund sind Injektionsanker zu verwenden. Das Einschlagen von Schrauben in Standarddübel ist nicht zulässig. Fehlbohrungen sind mindestens im Abstand entsprechend der Tiefe des Bohrloches bzw. des fünffachen Dübelaußendurchmessers zu korrigieren.
-
Anschweißplatten sind rechtzeitig vom AN zum bauseitigen Einbau in Stahlbetonbauteile zu liefern.
-
Die Befestigung muss mechanisch erfolgen; Schäume, Kleber o. Ä. sind nicht zu verwenden.
-
Vor der Durchführung von Stemm-, Bohr- und Einsetzarbeiten an Estrichen, geputzten Wänden und Decken sind Leitungen mit einem Suchgerät zu orten.

3.10Anschlussfugen zum Baukörper
-
Es sind ausschließlich nur RAL-gütegesicherte Abdichtungs- und Fugenbaustoffe vorzusehen.
-
Der AN wird die Anschlüsse seiner Bauelemente an Mauerwerkslaibungen auschließlich an glatten, vollflächigen Laibungen vornehmen. Findet der AN auf der Baustelle unebene, profilierte oder offene Grifftaschen oder Hohlkammern aufweisende Laibungen vor, weist der AN den AG hierauf rechtzeitig vor Ausführungsbeginn der Fenstermontage hin und meldet Bedenken gegen die Ausführung an.
-
Sofern keine Angaben zum Material der Dämmstoffe angegeben sind, sind diese unter Beachtung der Beanspruchung und Anforderungen vom AN zu wählen.

4Türen
-
Bekleidungen und Verleistungen sind in ihren Ecken mit Gehrungsschnitt zu stoßen. Sie müssen aus dem gleichen Material wie die Einbauelemente bestehen und die gleiche Oberflächenbehandlung aufweisen.
-
Stahlzargen und Zargen aus Holzwerkstoffen müssen Differenzen in Wanddicken von -5 bis +10 mm ausgleichen können.
-
Bei einer Demontage mit nachfolgender Erneuerung der Türen sind die Dübel in der Laibung zu belassen und bündig abzuschneiden. Ebenso sollen die Hülsen von Blendrahmenschrauben in der Wand verbleiben.
-
Falzdichtungen sind, wenn möglich, nach den Malerarbeiten einzubauen. Alle Dichtungen sind in Ecken auf Gehrung zu schneiden und zu verschweißen, das einfache Um-die-Ecke-Ziehen von Dichtungen ist nicht zulässig.

4.1Zargen
-
Die Zargen sind so auszubilden, dass sie nach ihrem Einbau die Lehre für Innen- und Außenputz bzw. bei mehrschichtigen Außenwänden für Innenputz und Wetterschutzhaut (Verblender o. Ä.) bilden. Daher sind alle Zargen abschnittsweise in die Rohbaufassade einzumessen.
-
Wegen der Lehrfunktion sind die Zargen flucht-, lot- und maßgerecht einzubauen. Dabei sind die zulässigen Toleranzen - speziell die Winkeltoleranzen in horizontaler und vertikaler Richtung - auszugleichen.
-
Sind Umfassungszargen mit Mörtel zu füllen, ist die Tür bis zur Erhärtung geschlossen zu halten und gegen unbefugtes Öffnen zu sichern. Ein Einschäumen von Türen mit Rauch- oder Brandschutzanforderung ist nicht zulässig.
-
Zargen von ungefälzten Türen sind so maßhaltig zu setzen, dass die Fugenmaße zwischen Türblatt und Türzarge maximal 2 mm differieren. Der hierfür erforderliche erhöhte Aufwand ist vom AN zu berücksichtigen.
-
Stahlzargen und Zargen aus Holzwerkstoffen müssen Wanddicken von -5 bis +10 mm ausgleichen können.
-
Der AN erkundet vor Erstellung seiner Türliste beim AG, ob Zargen zum Einbau in Sichtmauerwerks- oder Sichtbetonwände vorgesehen sind. Zargen für solche Einbausituationen sind generell als zweiteilige Zargen auszuführen.
-
Stahlblechzargen sind, soweit sie nicht in Wohnungsbauten innerhalb von Wohnungen zum Einbau vorgesehen sind, stets in einer Blechstärke von mindestens 2 mm auszuführen.

4.2Unterer Abschluss
-
Der AN stellt durch Montage sicher, dass die Fuge unterhalb von Rauchschutztüren nicht größer als 3 mm bzw. gemäß Einbauanleitung des Türenherstellers ist. Sollte die bauliche Vorleistung hierfür nicht geeignet sein, so informiert der AN den AG rechtzeitig vor Ausführung hierüber.
-
Brandschutztüren dürfen nur nach Prüfungszeugnis (in der Regel nicht mehr als 2 cm) unterseitig gekürzt werden. Unterschnitte zur Nachströmung unter Brandschutztüren sind unzulässig.
-
Türen in Bereichen mit Warenverkehr dürfen nur maximal 4 mm Schwellenhöhe aufweisen. Hauseingangstüren sind generell mit unterer Anschlagschiene herzustellen, soweit kein Warentransport stattfindet.
-
Der untere Abschluss von Außentüren ist standardmäßig vom AN mit einer Kunststoff-Abdichtungsfolie mit mindestens 15 cm seitlichem Überstand vorzurüsten. Die Abdichtungsfolie ist vom AN am Untergrund vollflächig zu verkleben. Der untere Anschluss von Außentüren ist mit Aufständerung durch mindestens feuerverzinkte Stahlteile und hochwärmegedämmt auszuführen.
-
Behindertengerechte, ebenengleiche Ausgänge an Terrassen bedingen konstruktive bauseitige Maßnahmen wie etwa beheizte und an die Entwässerung angeschlossene Rinnen vor solchen Türanschlüssen. Soweit der AN die Gefahr von Wassereinbruch durch mangelnde Aufkantungshöhen an Türen vermuten kann, teilt er dies dem AG rechtzeitig vor Ausführung der Leistungen mit. Alle unteren Rahmenprofile von Fest- und Flügelrahmen müssen eine Höhe von mindestens 105 mm aufweisen.
-
Der AN prüft vor dem Einbau von Balkontüren und bodentiefen Fenstern von Balkonen mit allseitig umschlossener Brüstung, ob die Notüberläufe der Balkone tiefer liegen als die Schwellenhöhe seiner Türen und Fenster. Ist dies nicht gegeben, meldet der AN umgehend Bedenken gegen die Montagesituation beim AG an.

4.3Feuerschutzabschlüsse und Rauchschutzabschlüsse
-
Rauch- und Brandschutztüren sind generell als geprüfte Einheit aus Türzarge, Türblatt und den für die Funktion erforderlichen Beschlägen als einheitliches System auszuführen.
-
Feuerschutztüren müssen selbstschließend sein. Als Betriebszustand gilt "ständig geschlossen", falls nicht beschrieben oder in den Planungsunterlagen ersichtlich.
-
Zu jeder Funktionstür sind rechtzeitig vor der Montage vom Hersteller Einbau- und Wartungsanleitungen sowie Einbaurichtlinien aus dem Zulassungsbescheid an den AG zu übergeben. Erforderliche Abnahmen und Inbetriebnahmen sind als Leistung des AN rechtzeitig durchführen zu lassen und zu dokumentieren.

4.4Schließung
-
Alle Rahmentüren sowie alle Mietbereichszugangstüren von Gewerbeeinheiten sind generell so vorzurüsten, dass ein nachträglicher Austausch der Schließbleche gegen elektrische Türöffner ohne weitere Nachrüstungs- und Umbaumaßnahmen unter Wahrung der Zulassung des Elements stattfinden kann. Die entsprechenden Kabel sind als Vorrüstung verdeckt einzulegen, Schließbleche sind in entsprechender Dimensionierung vorzusehen. Die Kabelführung ist für die spätere Nachrüstung von im Türfalz liegenden ("verdeckten") Kabelschaukeln vorzusehen. Soweit Türen zulassungsbedingt nicht ohne verdeckte Kabelschaukeln wie vorbeschrieben vorzurüsten sind, sind die im Falz liegenden Kabelschaukeln im Rahmen der Vorrüstung bereits einzubauen.

4.5Panikverschluss-Türen in Flucht- und Rettungswegen
-
Soweit Türen in Flucht- und Rettungswegen an Ausgängen usw. liegen, sind Panikbeschläge an allen Türen in Flucht- und Rettungswegen mit Panikfunktion in Fluchtrichtung erforderlich, die ein jederzeitiges ungehindertes Öffnen dieser Türen sicherstellen.
-
Soweit bei zweiflügeligen Türen die erforderliche lichte Durchgangsbreite vom Gangflügel alleine nicht erlangt wird, sind Vollpanikbeschläge mit Schaltschloss in die Standflügel zu integrieren, die Betätigungsseiten sind hierbei fluchtrichtungsabhängig festzulegen und erforderlichenfalls beidseitige Betätigungen auf Standflügeln vorzusehen.
-
Alle Türen in Flucht- und Rettungswegen sind ausschließlich mit nach DIN EN 179 geprüften Türdrückern oder in Gebäuden mit großen Menschenansammlungen mit nach DIN EN 1125 geprüften Panikstangenbeschlägen auszurüsten. Die in diesen Normen geforderten geringen Betätigungskräfte werden vom Türhersteller in der Kombinationsprüfung von Tür und Beschlag mit Prüfnachweisen belegt.
-
Sofern Türen in Flucht- und Rettungswegen aus Gründen des Diebstahlschutzes geschlossen gehalten werden sollen, kann dies nur über Fluchttürterminals gewährleistet werden, die den Türverschluss bei Auslösung der Brandmeldeanlage aufheben. Alternativ hierzu können Fluchttürwächter eingesetzt werden, die akustischen Alarm bei unberechtigter Türöffnung geben.
-
Der AN prüft späts. bei der Erstellung seiner Werkstatt- und Montageplanung die Einhaltung des Vorbeschriebenen und macht den AG auf diesbezügliche Widersprüche in seiner Planung oder den Vergabeunterlagen (vor Angebotsabgabe) aufmerksam.

4.6Türschließer
-
Soweit nicht anders beschrieben, ist die Oberfläche von Türschließern in Alusilber zu berücksichtigen. Soweit nicht abweichend beschrieben, werden Türschließer auf der Innenseite von Fassaden bzw. raumseitig und nicht flurseitig (nicht außenseitig, also in Über-Kopf-Montage) montiert.
-
Obentürschließer sind standardmäßig mindestens als Gleitschienentürschließer (GLS) anstelle von Scherenschließern auszuführen. Bei Holzrahmentüren sind vollintegrierte Türschließer als Mindeststandard festgelegt.
-
Schließkraft und -geschwindigkeit sind örtlich vom AN unmittelbar vor der Abnahme einzustellen. Eine Nachbegehung ca. 3 Monate nach Inbetriebnahme zum Nachstellen aller Türschließer gehört zum Leistungsumfang des AN.
-
Türschließer sollen stets in einer Ausführung für besonders geringe Bedienkräfte im freiem Türöffnungswinkel vorgesehen werden.
-
Soweit Türschließer an Türen ohne Brand- und Rauchschutzfunktonen zum Einbau gelangen, erhalten sie eine Rastfeststellung. Türschließer an Brand- und Rauchschutztüren dürfen hingegen keine Rastfeststellung ohne Einbau einer zusätzlichen Feststellanlage (FSA) erhalten. Fordert der AG Rastfeststeller an Brand- und Rauchschutztüren ohne FSA, meldet der AN hiergegen Bedenken an.
-
Sämtliche Befestigungsmittel sind aus nichtrostendem Material und ausreichend in den Türblättern bzw. Türrahmen verankert. Gegebenenfalls sind entsprechende Verstärkungen vorzusehen, die ein Ausreißen des Schließmechanismus verhindern.
-
Bauaufsichtlich erforderliche Türschließer an Türen, deren Betätigung für die Nutzer einen außergewöhnlich hohen Kraftaufwand erfordert (Bettlägerige, Senioren, kleinere Kinder), sollen Freilaufvorrichtungen erhalten, die auf eine Brandmeldeanlage aufzuschalten sind und die sicherstellen, dass sich die Türschließer so lange im Freilauf befinden, bis die Brandmeldeanlage Alarm auslöst. Der AN weist den AG auf das Erfordernis solcher Freilauftürschließer im Rahmen seiner Werkstatt- und Montageplanung hin.

4.7Feststellanlagen und Freilauftürschließer
-
Überall dort, wo mit betriebsbedingter Offenhaltung von Türen und Toren in Flucht- und Rettungswegen zu rechnen ist, muss eine Türfeststellanlage (FSA) eingebaut werden. Bei allen flurquerenden Türen, die keinen Nutzungseinheitenabschluss darstellen, ist davon auszugehen, dass diese mit einer FSA auszustatten sind. Der AN weist den AG auf das Erfordernis einer Feststellanlage im Rahmen seiner Werkstatt- und Montageplanung hin. Alle FSA erhalten einen separaten Wandtaster zur Auslösung der FSA mit Beschriftung "Tür schließen".
-
Die Offenhaltung bei Drehflügeltüren erfolgt in der Regel als teilintegrierte Anlage im Obentürschließer mit im Sturz integriertem Rauchmelder, soweit nicht ausdrücklich mit Haftmagneten beschrieben. Offenhaltungswinkel mindestens 117 °.
-
Feststellanlagen sind standardmäßig als in Gleitschienentürschließer integrierte Feststellanlagen einschließlich Rauchmeldezentrale auszuführen. Die Höhe des auf den Rahmen aufbauenden Bauteils soll nicht mehr als 35 mm betragen.
-
Alle Rauchmeldezentralen weisen die Möglichkeit zum Anschluss mindestens zwei externer Deckenrauchmelder.
-
Soweit nicht an anderer Stelle anderslautend beschrieben, sollen folgende Schnittstellen bei der Ausführung von FSA gelten:
-
Lieferung + Einbau Türantrieb AN
-
Lieferung + Einbau Türöffner 2-flg. Türen AN
-
Lieferung + Einbau Bedienterminal AN
-
Lieferung + Einbau Sensorleiste (n) AN
-
Lieferung + Einbau Zutrittskontrollanlage an die vorgesehenen Türen einschließlich aller erforderlichen Leitungen, Anschluss- und Befestigungsmaterialien, Spannungsversorgung, Schnittstellen sowie Einbindung der Türkomponenten wie Kartenleser, Türöffner, Kontakte und Bedienelemente.
-
Einschließlich Funktionsprüfung, Parametrierung, Abstimmung mit den beteiligten Gewerken sowie vollständiger betriebsfertiger Übergabe.
-
Zuführung 230 V bis zur Tür AG (Elektrogewerk)
-
Unter-Putz-Taster und KabelzuführungAG (Elektrogewerk)
-
Prüfbuch, Prüfbescheinigung, InbetriebnahmeAN

4.8Kraftbetätigte Türen
-
Angetriebene, d. h. kraftbetätigte Türen sind generell an behindertengerechten Gebäudezugängen und allen Türen, die regelmäßig von Personen mit Warenverkehr begangen werden, vorzusehen.
-
Es sind ausschließlich flachbauende Antriebe, H ≥ 70 mm, mit integrierter Sensorleiste vorzusehen, alle Rahmenprofile sind hierauf abzustimmen. Alle kraftbetätigten Türen erhalten zusätzlich zum Sensorleistenantrieb beschriftete Unterputz-Betätigungstaster.
-
Soweit nicht an anderer Stelle anderslautend beschrieben, sollen folgende Schnittstellen bei der Ausführung kraftbetätigter Türen gelten:
-
Lieferung + Einbau Türantrieb AN
-
Lieferung + Einbau Türöffner 2-flg. Türen AN
-
Lieferung + Einbau Bedienterminal AN
-
Lieferung + Einbau Sensorleiste (n) AN
-
Lieferung + Einbau Zutrittskontrollanlage an die vorgesehenen Türen einschließlich aller erforderlichen Leitungen, Anschluss- und Befestigungsmaterialien, Spannungsversorgung, Schnittstellen sowie Einbindung der Türkomponenten wie Kartenleser, Türöffner, Kontakte und Bedienelemente.
-
Einschließlich Funktionsprüfung, Parametrierung, Abstimmung mit den beteiligten Gewerken sowie vollständiger betriebsfertiger Übergabe.
-
Zuführung 230 V bis zur Tür AG (Elektrogewerk)
-
Unter-Putz-Taster und KabelzuführungAG (Elektrogewerk)
-
Prüfbuch, Prüfbescheinigung, InbetriebnahmeAN

4.9Beschläge, allgemein
-
Soweit nicht anders beschrieben, sind die Beschläge standardmäßig für alle Türen mit Rundrosetten für Drücker und Schloss anstelle von Lang- oder Kurzschildern zu versehen.
-
Sämtliche Bänder sind in der gleichen Farbe wie Türelemente zu verbauen. Außenliegende Bänder sind nach Montageende mit Sicherung gegen Abschrauben und Herausschlagen der Bandstifte zu versehen.
-
Eloxiertes Leichtmetall oder polierte Beschläge sind während der Bauzeit gegen Beschädigung und Verunreinigung mit entsprechenden Folien oder Klebestreifen zu schützen. Diese sind später wieder restlos zu entfernen.
-
Malerarbeiten dürfen durch die Beschlagarbeiten nicht erschwert werden. Der AN soll - soweit technisch möglich - erst nach Abschluss der Malerarbeiten seine Beschläge anbauen.
-
Alle eingebauten Werkstücke sind einwandfrei gangbar zu machen, Schlösser, Getriebe, Schließfallen, Riegel, Bänder und alle beweglichen Teile sind zu reinigen und - soweit zulässig - zu ölen.
-
Die Länge von Schließzylindern ist so zu wählen, dass die Zylinder annähernd bündig zu Schildern oder Rosetten stehen.
-
Werden für Schalldämmzwecke Bodendichtungen an Türen gefordert, so sind diese seitenweise unterschiedlich einstellbar auszuführen. Das Nachstellen muss ohne Aushängen der Türen möglich sein. Die Art des Fußbodenbelages ist zu erfragen. Beschläge für Hauseingangstüren sind gegen Aushebeln gesichert zu gestalten, Hauseingangstüren von Mehrfamilienhäusern sollen Panikschlösser erhalten.
-
Bei Balkontüren sind grundsätzlich ein Schnäpper mit Zuziehgriff und eine Aluminium-Sattelschiene als Trittschutz auszuführen.
-
Für Kippflügel müssen zusätzlich zum Oberlichtbeschlag Fangscheren vorgesehen werden, welche die Kippbewegung des Flügels nach dem Aushängen der Öffnungsschere begrenzen (Fangstellung) und Durchschlagen verhindern.
-
Stulpflügel sind mit verdeckt liegender Handhebelbedienung auszustatten. Kantenriegelverschlüsse sind nicht zugelassen.
-
Bei Parallel-Schiebe-Kipptüren ist eine Aussperrsicherung vorzusehen.
-
Oliven und Rosetten sind standardmäßig mit Edelstahloberfläche auszuführen. Farbbeschichtete Oberflächen sind unzulässig.
-
Beschläge für Fernbedienung, z. B. Kurbeltriebe, sind nicht höher als 1,40 m über dem Fußboden anzubringen. Das gilt sinngemäß auch für aushängbare mechanische Fernbedienungen.
-
Beschläge von Dreh-Kipp-Fenstern in Nutzungsbereichen von Kindern oder verwirrten Personen sind vom AN generell als Kipp-vor-Dreh-Beschläge mit abschließbaren Oliven auszuführen. Für alle abschließbaren Oliven innerhalb einer Nutzungseinheit sind gleichschließende Schlösser auszuführen.
-
Beschläge von Drehkippfenstern sind prinzipiell mit Fehlbedienungssperre auszuführen.
-
Beschläge benachbart angeordneter Elemente (bspw. Außentür und nebenliegendes Fenster) sollen auf gleicher Höhe über OKF eingebaut werden.

4.10Beschläge von Außentüren
-
Alle Außentüren mit Ausnahme von Balkontüren sind mit mindestens folgenden Beschlägen auszuführen:
-
Zugangs- oder Hauseingangstüren
-
Bänder: 3-tlg., mindestens 3 Bänder, pulverbeschichtet im Profilfarbton, mit Abschraubsicherung bei außenliegenden Bändern
-
Drücker: Drücker nach EN 179 in Edelstahl, kugelgelagert, mit eigener Rückstellfeder
-
Stange: Edelstahlgriffstange außenseitig über ges. Türhöhe, d = > 42 mm
-
Rosetten: außenseitig als Sicherheitsrosette mit Anbohrschutz
-
Schloss: Panikschloss zur Öffnung von der Innenseite als Fallenriegelschloss
-
Obentürschließer: OTS als Gleitschienenschließer, silberfarbig, raumseitig, mit Anschlagbegrenzer und Rastfeststellung
-
Schließblech: als E-Öffner
-
Verglasung: VSG aus 2-mal SPG beidseitig als ISO-Scheiben, erforderliche Kennzeichnung nach DGUV-Vorgabe durch Folierung
-
Notausgangstüren
-
Bänder: 3-tlg., mindestens 3 Bänder, pulverbeschichtet im Profilfarbton, mit Abschraubsicherung bei außenliegenden Bändern
-
Drücker: Drücker nach EN 179 in Edelstahl, kugelgelagert, mit eigener Rückstellfeder, außenseitig Knauf als Rohrrahmenbeschlag
-
Rosetten: außenseitig als Sicherheitsrosette mit Anbohrschutz
-
Schloss: Panikschloss zur Öffnung von der Innenseite als Fallenriegelschloss
-
Überwachung: Magnetkontakt für Verschlussüberwachung
-
Obentürschließer: OTS als Gleitschienenschließer, silberfarbig, raumseitig, mit Anschlagbegrenzer ohne Rastfeststellung
-
Schließblech: als Sicherheitsschließblech zur Vorrüstung für Türöffner
-
Verglasung: VSG aus 2-mal SPG beidseitig als ISO-Scheiben; erforderliche Kennzeichnung nach DGUV-Vorgabe durch Folierung

## Metallbauarbeiten

### Titel 01 Leistungsbeschreibung

#### Untertitel 01.01 Kellergeschoss

*Hinweis: Stahlblechtüren ohne Anforderungen*

**01.01.0010 Stahlblech-Innentür, RAL 9010, SEZ, 1flg, 885x2010mm**
Aufmaß, liefern und montieren
Stahlblech-Innentürelement, 1-flg.
3x DIN rechts 1x DIN links

Leistungsumfang:
Türblatt
Türzarge
Sämtliche Beschläge und Dichtungen
Vermörtelung
Zweck:  Innentürelement ohne Funktionsanforderung an Schall-, Rauch- oder Brandschutz
Vorleistung: Massivwand
Mech. Anforderung: Kl. 3 (EN1192)
Einbausituation: Massivwand, MW/Beton
Angaben zum Türblatt
Ausführung: Stahlblech, weiß RAL 9010, doppelwandig, d= mind. 0,6 mm,3-seitig gefalzt, Türblattdicke ca. 40 mm
Angaben zur Zarge
Ausführung: Stahleckzarge nach DIN 18111, d= 1,5 mm
Oberfläche: verzinkt + grundiert für Nachfolgegewerk Maler
Definitionen für die Beschläge
Bänder: 3-tlg. Passend zum Gewicht des Türblattes, VX-Bänder
Drückergarnitur: Edelstahl mit Rosette
Schloss: Einsteckschloss nach DIN 18251, vorgerichtet für Profilzylinder, Schlossklasse 2, Riegel und Falle aus Stahl, verzinkt
Türöffnungsmaß: 885x2.010 mm
Befestigung mit Laschen, einschl. in Putz einlassen und Laschen einputzen.

Abfrage einmalig für folgn. Pos. Stahlzargen und Stahlblechttürzargen

Angebotener Hersteller und Typ Stahlzarge:

'.......................................................................................................................'

Angebotener Hersteller und Typ Stahlblechtürblatt:

'.........................................................................................................................'

Einbauort: KG
Türnummer: T090.-0004/0026/0929/0035A
Raumnummer: 090.0004/0026/0929/0035
Menge: 4,000 St
DIN 276-1 2008-12: 344000000

**01.01.0020 Stahlblech-Innentür, RAL 9010, SEZ, 1flg, 1010x2010mm**
Aufmaß, liefern und montieren
Stahlblech-Innentürelement, 1-flg.
1x DIN rechts 4x DIN links

Leistungsumfang:
Türblatt
Türzarge
Sämtliche Beschläge und Dichtungen
Vermörtelung
Zweck:  Innentürelement ohne Funktionsanforderung an Schall-, Rauch- oder Brandschutz
Vorleistung: Massivwand
Mech. Anforderung: Kl. 3 (EN1192)
Einbausituation: Massivwand, MW/Beton
Angaben zum Türblatt
Ausführung: Stahlblech, weiß RAL 9010, doppelwandig, d= mind. 0,6 mm, 3-seitig gefalzt, Türblattdicke ca. 40 mm
Angaben zur Zarge
Ausführung: Stahleckzarge nach DIN 18111, d= 1,5 mm
Oberfläche: verzinkt + grundiert für Maler
Definitionen für die Beschläge
Bänder: 3-tlg. Passend zum Gewicht des Türblattes, VX-Bänder
Drückergarnitur: Edelstahl mit Rosette
Schloss: Einsteckschloss nach DIN 18251, vorgerichtet für Profilzylinder, Schlossklasse 2, Riegel und Falle aus Stahl, verzinkt
Türöffnungsmaß: 1010x2.010 mm
Befestigung mit Laschen, einschl. in Putz einlassen und Laschen einputzen.

Einbauort: KG
Türnummer: T090.-0001a/0008a/0009/0804/0930
Raumnummer: 090.0001a/090.008a/090.0009/
Menge: 5,000 St
DIN 276-1 2008-12: 344000000

*Hinweis: Stahlblechtüren Brandschutz*

**01.01.0030 Stahlblech-Innentür, T30, SEZ, 1flg, 885x2010mm**
Aufmaß, liefern und montieren
Stahl-Blech-Innentürelement, 1-flg. als Brandschutztür,
DIN links.

Leistungsumfang:
Türblatt
Türzarge
Sämtliche Beschläge und Dichtungen
Vermörtelung
Zweck:  Rauch- und Brandschutzür
Vorleistung: Massivwand
Brandschutz: T30 (kein RS) nach DIN 4102 bzw.
EI230-C5 nach EN 16034
Einbausituation: Massivwand, MW/Beton
Angaben zum Türblatt
Ausführung: Stahl-Blech, weiß RAL 9010, doppelwandig, d= 1 mm, 3-seitig gefalzt, Mineralwolleeinlage, Blattdicke ca. 45 mm
Angaben zur Zarge
Ausführung: Stahleckzarge nach DIN 18111, d= 1,5 mm
Oberfläche: verzinkt + grundiert für Maler
Definitionen für die Beschläge
Bänder: 3-tlg., Stahl, (VX) verzinkt, 3-D-verstellbar, Gewicht passend zum Türblatt
Drückergarnitur: Edelstahl mit Rosette
Schloss: Einsteckschloss nach DIN 18251, vorgerichtet für Profilzylinder, Schlossklasse 2, Riegel und Falle aus Stahl, verzinkt
Türschließer: Obentürschließer mit Gleitschiene nach DINEN 1154
Türöffnungsmaß: 885x2.010 mm

Einbauort: KG
Türnummer: T090.0006
Raumnummer: 090.0006
Menge: 1,000 St
DIN 276-1 2008-12: 344000000

*Hinweis: Rohrrahmentürelement System Hueck*
Begründung zur Systemfestlegung - Profilsysteme Hueck Lava / Hueck Lambda

Für die geplanten Rohrrahmen Bauelemente wird auf die Profilsysteme Hueck Lava und Hueck Lambda zurückgegriffen.

Diese Systeme sind bereits im Gebäudebestand verbaut. Zur Sicherstellung einer einheitlichen Systemtechnik, einer kompatiblen Ersatzteilversorgung sowie einer homogenen optischen und konstruktiven Ausführung erfolgt die Planung daher auf Basis dieser vorhandenen Profilsysteme.
Dazu sind Komponenten für OTS Hersteller GU Automatic GmbH (DTN 80/DTN80 F) und Schlösser von BKS z.B 1820 und Secury 1919, 1916S in den Pos. beschrieben.

Aus den genannten Gründen wird für die Ausführung ausschließlich das System Hueck Lava und Hueck Lambda sowie die Komponenten von GU und BKS gefordert.

Pulverbeschichtet Farbton DB 702

**01.01.0040 RR Alu, Hueck Lambda 77L, außen, 1flg B 1300 mm H 2270 mm, 1,8W/m2K, RC N**
Aufmaß, herstellen, liefern und montieren einer Türanlage Fabrikat HUECK Lambda 77L RC Anforderung.

Außentürelement, DIN links, als Haustür/Haustüranlage, als Pendeltür, einflügelig, mit Anschlagfalz, als barrierefreie Ausführung DIN 18040,
Breite Nennmaß Wandöffnung '1300' mm, lichte Durchgangsbreite mind. >
1050mm, Höhe Nennmaß Wandöffnung '2270' mm, Wandaufbau im
Anschlussbereich einschalig, Befestigung an Mauerwerk, Leibungsmontage innen, Laibung ca. 50cm tief (Kelleraußenwand).
 Bauphysikalische Anforderungen:
Wärmeschutz DIN EN ISO 10077-1, DIN 4108-4 Ud kleiner gleich 1,8 W/m2K, Einbruchhemmung RC N, DIN EN 1627, Mechanische Festigkeit Klasse 4 DIN EN 1192, mechanische Dauerhaftigkeit 500000 Zyklen DIN EN 12400, Klimaklasse III, Prüfklima c, DIN EN 1121 (hohe Beanspruchung).
 Ausführung:
mit Blockzarge/Blendrahmen, Zarge aus Aluminium, Zarge pulverbeschichtet DB 702, mit 3D-Aufnahmeelementen, mit Bodeneinstand, Türschwelle, barrierefrei DIN 18040 und DIN EN 17210, aus Aluminium, Türschwelle thermisch getrennt,
Ausführung des Türblatts als Rahmentür, Rahmen aus Aluminium, Oberfläche der Öffnungsfläche pulverbeschichtet, Oberfläche der Schließfläche pulverbeschichtet,
Türflügel transparent und transluzent mit einer Füllung, aus Isolierglas, VSG-Iso Glas 28mm, UV-beständiger Randverbund und wärmetechnisch verbesserte Abstandhalter DIN EN ISO 10077-1, 4 x EV1 Alu Bänder je Flügel.

Bedienung:
Verschlusskombination RPES-125 (mit Schloss SECURY
1916S mit A-Öffner)

Verschlusssystem für Paniktüren nach DIN EN 1125 und
zugelassen für Feuerschutzabschlüsse nach DIN EN 1634
bestehend aus:

Mehrfachverriegelung Secury 1916 S mit
A-Öffner, zugelassen für
Feuer- und Rauchschutztüren nach DIN 4102 und
Kombination mit Beschlägen für
Feuerschutzabschlüsse nach DIN EN 1634, Stulp aus
nicht rostendem Stahl, eckig, Breite 24 mm, in Kombination
mit Beschlägen nach DIN EN 1125 (Paniktüren)
zugelassen, Nuss 9 mm Vierkant, automatischer
Fallenriegel mit intergriertem Auslösehebel in
Verschlussstellung mit 20 mm Fallenvorstand,
Automatikfalle als 3-fach-Verriegelung, Hinterdornmaß
15 mm, Zylinderabstand 92 mm, Überwachungskontakte
integriert.

Dornmaß 35,40,45 mm
Panikfunktionen: Funktion E (Wechselfunktion)

Beschläge:
Innenbeschlag:
Panikdruckstange zur Verwendung an Rauchschutz-,
Feuerschutz- und Fluchttüren nach DIN 18 273 + DIN
4102 + DIN EN 1634, mit integriertem Getriebe, für 9 mm
Vierkantstift. Zulassung nach DIN EN 1125 nur in Kombination mit zugelassenen Schlössern. Pushbar/Druckstange über Türbreite

Lochung:
DIN rechts und links verwendbar

Material/Oberfläche:
Edelstahl, matt gebürstet, mit Montagezubehör

Aussenbeschlag:
nach DIN 18273 zugelassen für Feuerschutztüren nach
DIN 4102 und in Kombination mit Einsteckschlössern
für Feuerschutzabschlüsse nach DIN EN 1634.

Beschlaggarnitur:
Senkrechter, türhoher Edelstahl Rundrohrgriffstange D 40mm,

Schildform:
Rosette (nur einseitige Befestigung)

Material/Oberfläche:
Edelstahl, matt gebürstet, mit Montagezubehör

Befestigungszubehör:
Schrauben passend für Türstärke, Die Verschraubung ist vorzugsweise durchgehend auszuführen, wobei das Montagezubehör ebenfalls Bestandteil der Prüf- und Verpackungseinheit ist.

Hinweis: Nach DIN EN 1125 sind nur komplett
zugelassene Verschlusssysteme als Einheit zugelassen!

Fabrikat: BKS
Typ: Secury 1916S mit A-Öffner
Lösbarer Kabelübergang, 10-polig mit Einbauwanne
Verdeckt liegend für Holz-, Metall-, und
Kunststoffprofile, mit einseitiger Einbauwanne aus Edelstahl

Kompaktmaße:
(BxHxT: 24 x 519 x 17,5+15mm Stecker)

Mit Befestigungslaschen zur Montage an Türrahmen und Türblatt Flexibler Spiralschlauch aus Edelstahl, mit integriertem Flexkabel

Signalübertragung: 10-poliger Steckverbinder auf Rahmen und Flügelseite

Maximaler Strom je Ader: 1 A 100% ED, 4 A max. 1 sec. 10% ED
Übergangswiderstand pro Ader: 0,35 Ohm
Max. Drehung: 180°, max. Dehnung horizontal: 200 mm
Betriebsspannung: Toleranzbereich 24 V + 20%

Fabrikat: BKS
Typ: Kabelübergang lösbar, 10-polig mit Einbauwanne

Türkontakt:
Einbautürkontakt, weiß, 5m Anschlussleitung, inkl. Aufbaugehäuse
VDS B

Drehtürantrieb GU:
Elektromechanischer Drehtürantrieb für den Einsatz an
bauseitigen Innen- und Außentüren, für Flügelbreiten
bis 1600mm, kraftvolles Öffnen durch ein besonders
hohes Massenträgheitsmoment, sicheres und kraftvolles
Schließen durch das integrierte Doppelfedersystem.

Technik / Funktionen
Stark abfallender Kraftverlauf im Handbetrieb mit manueller Durchgangsfunktion MDF, zwei separat stufenlos einstellbare Federpakete, reine
Federschließung oder zusätzliche motorische Schließung
aktivierbar. Servounterstützung aus 0° (DIN 18040)
aktivierbar. Push and Go aktivierbar. Windlastregelung
aktivierbar. Intelligenter Überlastschutz.
Energieeinsparung durch Stand-by. Einstellbare
Schließkraft EN-Größe 3-7. Ansteuerung von zwei
Schlössern pro Antrieb, dadurch intelligente
Tagesfreischaltung von Motorschlössern mit oder ohne
Rückmeldekontakt. Montageplatte inklusive, einfache
Kabelführung. Einstellbare Öffnungsgeschwindigkeit und
Offenhaltezeit. Baumustergeprüft und zertifiziert gemäß
DIN 18650 und EN 16005. Interner Programmwahlschalter
AUTOMATIK-AUS-DAUEROFFEN. Alle Einstellungen direkt am
Antrieb.

Anwendungsbereich
1-flügelige Türen
2-flügeligen Türen mit elektrischer oder optional mit
integrierter mechanischer Schließfolgeregelung nach EN
1158
Innen- und Außentüren
Feuer und Rauchschutztüren mit Set
Brandschutzerweiterung
Flucht- und Rettungswegtüren
Barrierefreie Türen
Einzelflügelbreite: 700-1600 mm
Bandmaß zweiflügelig: 1450-3200 mm
Türflügelgewicht: max. 600kg
Öffnungswinkel: max. 135°
Technische Daten
Energieversorgung für externes Zubehör: 24 V/DC, 2,5 A
Anschlussspannung: 230 V/AC, 50 Hz / 16A
Leistungsaufnahme: 80 Watt
Für trockene Räume, -15 ° C bis + 50 ° C, Schutzart IP
20, max. 90% rel. Feuchte
Kopfmontage DIN rechts oder DIN links
Gleitschiene aufdrückend, EN 3-5, Sturztiefe +/-10 mm
1-flügelig
Abdeckhaube im Farbton
E6 / EV1 eloxiert
Funktionswahlschalter extern
Funktionen: AUS, AUTOMATIK, DAUEROFFEN
Programmschalter schlüsselbetätigt, PZ-vorgerichtet
UP/AP
Ansteuerelemente, Impulsgeber
außen:
Ellenbogentaster
Sonstiges: Anschluss bauseitiger Kontakte
Zutrittskontrolle, Relaiskarte für direkte Schlossansteuerung TAG/NACHTSCHALTUNG, Anschluss für Sprechstelle

innen:
Ellenbogentaster
Sonstiges: Anschluss bauseitiger Kontakte
Zutrittskontrolle

Sicherheitssensoren am Türflügel:
1 Paar Lasersensor Flatscan mit sensorischen
Nebenschließkantenabsicherung
zusätzliche Schutz-Haube gegen Störeinflüsse für
Flatscan

Inkl. Fingerschutzrollo EV1-Tuch schwarz

Verriegelung
Anschluss A-Öffner mit BKS Secury Mehrpunktverriegelung

Serviceleistungen
Montage
Inbetriebnahme
Übergabe Abnahme Protokoll an die Bauleitung

Bauseits:
Kabelverlegung und Setzen von Unterputzdosen und
Schutzkontaktsteckdosen (Entfernung max. 750mm) durch
Elektrofachbetrieb gemäß Leitungsverlegungsplan.

Abdichtung:
Äußere Dichtebene mit Fensteranschlussfolie, diffusionsoffen DIN 4108-3, überputzbar, 3-seitig, einschl. Verleistung, Dichtung für unteren Anschluss der äußeren Dichtebene mit Fensteranschlussfolie, inkl. Eindichten an den Bestandsmauerwerk mit Flüssigkunststoff, mit absenkbarer Bodendichtung, Abdichtung der inneren Dichtebene mit diffusionsdichter Fensteranschlussfolie 3-seitig, Dämmebene (Funktionsebene) vollständig ausfüllen mit Polyurethan-Ortschaum 2K.

Inkl. liefern und montieren, justieren und Einregulieren der Komponenten und Antriebsanlage.
Nachweis der Klassifizierung (Prüfzeugnis / Klassifizierungsbericht)
Dokumentation und Wartungsunterlagen übergeben.

Inkl. Rückbau der temporären Öffnungsverschalung aus OSB und Holz UK, inkl. Entsorgung.

Einbauort: KG Rampe Eingang
Türnummer: AT090.0035B
Raumnummer: 090.0035
Menge: 1,000 St
DIN 276-1 2008-12: 344000000

**01.01.0050 RR Alu, Hueck Lava 77-30 innen, 1-flg, T30-RS, 1flg B 1400 mm H 2135 mm**
Aufmaß, herstellen, liefern und montieren einer Türanlage Fabrikat HUECK Lava 77-30 T30/RS-1
Innentürelement, DIN links, als Pendeltür, einflügelig, mit Anschlagfalz, als barrierefreie Ausführung DIN 18040,
Breite Nennmaß Wandöffnung '1400' mm, lichte Durchgangsbreite mind. >
1050mm
Höhe Nennmaß Wandöffnung '2135' mm, Wandaufbau im Anschlussbereich
einschalig, Befestigung an Mauerwerk, Leibungsmontage innen, Laibung ca. 15cm tief.
 Bauphysikalische Anforderungen:
T30-RS
Mechanische Festigkeit Klasse 4 DIN EN 1192, mechanische Dauerhaftigkeit 500000 Zyklen DIN EN 12400, Klimaklasse II, Prüfklima c, DIN EN 1121 (hohe Beanspruchung).
 Ausführung:
wie vorgn. Pos.

Bedienung:
wie vorgn.Pos.

Verschlusskombination RPES-105 (mit Schloss BKS SECURY
1970 mit A-Öffner)

Verschlusssysteme für Paniktüren nach DIN EN 1125 und
zugelassen für Feuerschutzabschlüsse nach DIN EN 1634
bestehend aus:
Gangflügel
Mehrfachverriegelung Secury 1970 elektrisch kuppelbar mit
A-Öffner, zugelassen für
Feuer- und Rauchschutztüren nach DIN 4102 und
Kombination mit BKS-Beschlägen für
Feuerschutzabschlüsse nach DIN EN 1634, Stulp aus
nicht rostendem Stahl, eckig, Breite 24 mm in Kombination
mit Beschlägen nach DIN EN 1125 (Paniktüren)
zugelassen, Nuss 9 mm Vierkant, automatischer
Fallenriegel mit intergriertem Auslösehebel in
Verschlussstellung mit 20 mm Fallenvorstand,
Automatikfalle als 3-fach-Verriegelung, Hinterdornmaß
15 mm, Zylinderabstand 92 mm,
Dornmaß 35,40,45 mm
Panikfunktionen: Funktion C (Schließzwangfunktion)

Beschläge:
Innenbeschlag
Druckstange zur Verwendung an Rauchschutz-,
Feuerschutz- und Fluchttüren nach DIN 18 273 + DIN
4102 + DIN EN 1634, mit integriertem Getriebe, für 9 mm
Vierkantstift. Zulassung nach DIN EN 1125 nur in
Kombination mit zugelassenen Schlössern.

Lochung:
DIN rechts und links verwendbar

Material/Oberfläche:
Edelstahl, matt gebürstet, mit Montagezubehör

Aussenbeschlag:
nach DIN 18273 zugelassen für Feuerschutztüren nach
DIN 4102 und in Kombination mit Einsteckschlössern
für Feuerschutzabschlüsse nach DIN EN 1634.

Beschlaggarnitur:
Panikdrücker Rondo mit 9 mm Vierkantstift festdrehbar gelagert mit BKS-Ausgleichslager

Schildform:
Rosette (nur einseitige Befestigung)

Material/Oberfläche:
Edelstahl, matt gebürstet, mit Montagezubehör

Befestigungszubehör:
Schrauben passend für Türstärke

Hinweis: Nach DIN EN 1125 sind nur komplett
zugelassene Verschlusssysteme als Einheit zugelassen!

Fabrikat: BKS
Typ: Secury 19 EK 1970 mit A-Öffner

liefern, montieren und betriebsfertig anschließen

Lösbarer Kabelübergang, 10-polig mit Einbauwanne

Verdeckt liegend für Holz-, Metall-, und
Kunststoffprofile, mit einseitiger Einbauwanne aus Edelstahl

Kompaktmaße:
(BxHxT: 24 x 519 x 17,5+15mm Stecker)

Mit Befestigungslaschen zur Montage an Türrahmen und Türblatt Flexibler Spiralschlauch aus Edelstahl, mit integriertem Flexkabel

Signalübertragung: 10-poliger Steckverbinder auf Rahmen und Flügelseite

Maximaler Strom je Ader: 1 A 100% ED, 4 A max. 1 sec. 10% ED
Übergangswiderstand pro Ader: 0,35 Ohm
Max. Drehung: 180°, max. Dehnung horizontal: 200 mm
Betriebsspannung: Toleranzbereich 24 V + 20%

Fabrikat: BKS
Typ: Kabelübergang lösbar, 10-polig mit Einbauwanne

liefern, montieren und betriebsfertig anschließen

Notstromversorgung für einmaliges Schließen der motorischen Secury Mehrfachverriegelung (Pflicht an Brandschutztüren)

liefern, montieren und betriebsfertig anschließen

Türkontakt.
Einbautürkontakt, weiß, 5m Anschlussleitung, inkl. Aufbaugehäuse
VDS B
liefern, montieren und betriebsfertig anschließen

Drehtürantrieb F-Brandschutz GU:
Elektromechanischer Drehtürantrieb für den Einsatz an
bauseitigen Innen- und Außentüren, für Flügelbreiten
bis 1600mm, kraftvolles Öffnen durch ein besonders
hohes Massenträgheitsmoment, sicheres und kraftvolles
Schließen durch das integrierte Doppelfedersystem.

Technik / Funktionen:
Stark abfallender Kraftverlauf im Handbetrieb mit manueller Durchgangsfunktion MDF, zwei separat stufenlos einstellbare Federpakete, reine
Federschließung oder zusätzliche motorische Schließung
aktivierbar. Servounterstützung aus 0° (DIN 18040)
aktivierbar. Push and Go aktivierbar. Windlastregelung
aktivierbar. Intelligenter Überlastschutz.
Energieeinsparung durch Stand-by. Einstellbare
Schließkraft EN-Größe 3-7. Ansteuerung von zwei
Schlössern pro Antrieb, dadurch intelligente
Tagesfreischaltung von Motorschlössern mit oder ohne
Rückmeldekontakt. Montageplatte inklusive, einfache
Kabelführung. Einstellbare Öffnungsgeschwindigkeit und
Offenhaltezeit. Baumustergeprüft und zertifiziert gemäß
DIN 18650 und EN 16005. Interner Programmwahlschalter
AUTOMATIK-AUS-DAUEROFFEN. Alle Einstellungen direkt am
Antrieb.

Integrierter Rückstell-Taster für Wiederinbetriebnahme nach F-Auslösung.
Abmessung: 85x145x680 mm (HxTxL)
Gewicht: 11kg

Anwendungsbereich:
1-flügelige Türen
2-flügeligen Türen mit elektrischer oder optional mit
integrierter mechanischer Schließfolgeregelung nach EN
1158
Innen- und Außentüren
Feuer und Rauchschutztüren mit Set
Brandschutzerweiterung
Flucht- und Rettungswegtüren
Barrierefreie Türen

Einzelflügelbreite: 700-1600 mm
Bandmaß zweiflügelig: 1450-3200 mm
Türflügelgewicht: max. 600kg
Öffnungswinkel: max. 135°

Technische Daten:
Energieversorgung für externes Zubehör: 24 V/DC, 2,5 A
Anschlussspannung: 230 V/AC, 50 Hz / 16A
Leistungsaufnahme: 80 Watt
Für trockene Räume, -15 ° C bis + 50 ° C, Schutzart IP
20, max. 90% rel. Feuchte

Kopfmontage DIN rechts oder DIN links:

Gleitschiene aufdrückend, EN 3-5, Sturztiefe +/-10 mm
1-flügelig

Abdeckhaube im Farbton:
E6 / EV1 eloxiert

Funktionswahlschalter extern:
Funktionen: AUS, AUTOMATIK, DAUEROFFEN
Programmschalter schlüsselbetätigt, PZ-vorgerichtet
UP/AP

Ansteuerelemente, Impulsgeber:
außen:
Ellenbogentaster
Sonstiges: Anschluss bauseitiger Kontakte
Zutrittskontrolle, Relaiskarte für direkte Schlossansteuerung TAG/NACHTSCHALTUNG,

innen:
Ellenbogentaster
Sonstiges: Anschluss bauseitiger Kontakte
Zutrittskontrolle

Sicherheitssensoren am Türflügel:
1 Paar Lasersensor Flatscan mit sensorischen
Nebenschließkantenabsicherung
zusätzliche Schutz-Haube gegen Störeinflüsse für
Flatscan

Inkl. Fingerschutzrollo EV1-Tuch schwarz

Verriegelung:
Anschluss BKS A-Öffner mit Secury Mehrpunktverriegelung

Serviceleistungen:
Montage
Inbetriebnahme
Übergabe Abnahme Protokoll an die Bauleitung

Bauseits:
Kabelverlegung und Setzen von Unterputzdosen und
Schutzkontaktsteckdosen (Entfernung max. 750mm) durch
Elektrofachbetrieb gemäß Leitungsverlegungsplan.

liefern, montieren und betriebsfertig anschließen

Rauchmeldezentrale inkl. Sturzmelder, bauaufsichtlich zugelassen für Drehtürantrieb F-Brandschutz:

liefern, montieren und betriebsfertig anschließen

Rauchmelder zum Anschluss an Rauchmeldezentrale, bauaufsichtlich zugelassen für Drehtürantrieb F-Brandschutz:
liefern, montieren und betriebsfertig anschließen

Abdichtung:
Innenmontage

Inkl. liefern und montieren, justieren und Einregulieren der Komponenten und Antriebsanlage. Zugangskontrollenkomponenten bauseits geliefert
Nachweis der Klassifizierung (Prüfzeugnis / Klassifizierungsbericht)
Dokumentation und Wartungsunterlagen übergeben.

Einbauort: KG Rampe Innenbereich
Türnummer: T090.0035
Raumnummer: 090.0035
Menge: 1,000 St
DIN 276-1 2008-12: 344000000

#### Untertitel 01.02 1. Obergeschoss

*Hinweis: Brandschutzfenster System Hueck EI/F90 außen*

**01.02.0010 Hueck Einfachfenster B 1010 mm H 1010 mm 1tlg, RC1N EI/F90 Rahmen**
Einfachaußenfenster, festverglast vom System Hueck
Breite Blendrahmen 1350 mm,
Höhe Blendrahmen 1900 mm, einteilig, Wandaufbau im Anschlussbereich einschalig, Außenbereich an der Fluchttreppe.
 bauphysikalische Anforderungen: Wärmeschutz DIN EN ISO 10077-1, DIN 4108-4 Uw kleiner gleich 1,3 W/m2K, Einbruchhemmung RC 1 N DIN EN 1627, Feuerwiderstandsklasse F 90 DIN 4102-2,
Rahmen aus Aluminium, flächenbündig, Rahmenoberfläche innen pulverbeschichtet, Befestigung des Rahmens nach Vorgabe Hersteller.
Fenster mit transparenter Füllung, aus Isolierglas mit VSG einseitig, mit 2 Anschlagdichtungen, mit Beschlag,
Abdichtung der äußeren Dichtebene mit imprägnierten Fugendichtungsbändern aus Schaumkunststoff, Beanspruchungsgruppe 1 DIN 18542, umlaufend, Abdichtung der inneren Dichtebene mit Dichtstoff (zulässige Gesamtverformung mind. 12,5 %), umlaufend, Dämmebene (Funktionsebene) vollständig ausfüllen, mit Polyurethan-Ortschaum, Systemkonform brandschutztechnisch abgestimmt nach Herstellerangaben.

Profile bzw. Systemkonform wie die vorh. Türpos.
Nachweis der Klassifizierung (Prüfzeugnis / Klassifizierungsbericht)
Dokumentation und Wartungsunterlagen übergeben.

Einbauort: 1.OG
Raumnummer: 110.0009
Menge: 1,000 St
DIN 276-1 2008-12: 344000000

*Hinweis: Rohrrahmenttürelement Fluchttreppe*

**01.02.0020 Alu-Glas-Tür mit OL, Hueck Lambda 77L1flg, 1385x2800mm**
Anforderungen, Ausstattung wie Pos. 01.0040
Fluchttür zum Treppenturm, Inkl. Oberlicht.

Abweichun:
Ohne Taster Ansteuerung, ohne Brandschutzanforderung.

Breite Nennmaß Wandöffnung '1385' mm, lichte Durchgangsbreite mind. >
1050mm
Höhe Nennmaß Wandöffnung '2800' mm, Wandaufbau im Anschlussbereich
einschalig, Befestigung an Mauerwerk, Leibungsmontage innen, Laibung ca. 50cm tief.

Oberlicht, feststehend, Breite wie Türblatt (ca. 1385mm), Höhe ca. 700 mm.
Rahmenkonstruktion aus Aluminium, Verglasung aus Wärmeschutz-Isolierglas, VSG innen, UV-beständiger Randverbund, wärmetechnisch verbesserte Abstandhalter gemäß DIN EN ISO 10077-1.
Klassifizierung im Verbund mit Türanlage:
Wärmeschutz Ud = 1,8 W/m²K.

Einbau oberhalb Türflügel in Blockzarge integriert, mit entsprechender Profilunterteilung, thermisch getrennt.
Inkl. liefern und montieren, justieren und Einregulieren der Komponenten und Antriebsanlage.
Nachweis der Klassifizierung (Prüfzeugnis / Klassifizierungsbericht)
Dokumentation und Wartungsunterlagen übergeben.

Inkl. Rückbau der temporären Öffnungsverschalung aus OSB und Holz UK, inkl. Entsorgung.

Einbauort: 1.OG Fluchtreppe
Türnummer: AT110.0938
Raumnummer: 110.0938
Menge: 1,000 St
DIN 276-1 2008-12: 344000000

**01.02.0030 Zulage 4-seitige Verblechung**
Umlaufende Verblechung der Türöffnung (4-seitig: oben, unten, seitlich), angepasst an Türhöhe zur vor. Pos, inkl. OL Höhe, Tiefe bis 300 mm.

Material: Aluminiumblech, Stärke ca. 2,0 mm, hochwertig pulverbeschichtet im Farbton der Türelemente (RAL nach AG-Vorgabe).

Oberfläche: glatt, korrosionsbeständig, gleichmäßige Farb- und Glanzgradanpassung an Tür- und Zargenoberfläche.

Ausführung: 2- fach gekantet, verdeckt befestigt, ohne sichtbare Verschraubungen, inkl. aller erforderlichen Anschlussprofile, Eckausbildungen und Abdeckungen.

Funktion: dauerhafte Abdeckung der Anschlussfugen und Schnittstellen im Klinkermauerwerk nach Türmontage.

Abdichtung/Versiegelung der Blechanschlüsse umlaufend im System (dauerelastisch, UV-beständig).

Inkl. Aufmaß, Lieferung, Montage, Abdichtung, Befestigung und Justierung.
Menge: 1,000 St
DIN 276-1 2008-12: 344000000

#### Untertitel 01.03 2. Obergeschoss

*Hinweis: Rohrrahmentürelement Fluchttreppe*

**01.03.0010 Alu-Glas-Tür, Hueck Lambda 77L1flg, 1385x2135mm**
Anforderungen und Ausstattung wie Pos. 02.0020
Fluchttür zum Treppenturm

Ohne Oberlicht.

Breite Nennmaß Wandöffnung '1385' mm, lichte Durchgangsbreite mind. >
1050mm
Höhe Nennmaß Wandöffnung '2135' mm, gleiche Höhe wie Fenster direkt
nebendran, Wandaufbau im Anschlussbereich einschalig, Befestigung an Mauerwerk, Leibungsmontage innen, Laibung ca. 75cm tief.

Inkl. liefern und montieren, justieren und Einregulieren der Komponenten und Antriebsanlage.
Nachweis der Klassifizierung (Prüfzeugnis / Klassifizierungsbericht)
Dokumentation und Wartungsunterlagen übergeben.

Inkl. Rückbau der temporären Öffnungsverschalung aus OSB und Holz UK, inkl. Entsorgung.

Einbauort: 2.OG Fluchtreppe
Türnummer: AT120.0005A
Raumnummer: 120.0005
Menge: 1,000 St
DIN 276-1 2008-12: 344000000

**01.03.0020 Zulage 4-seitige Verblechung in Türlaibungen**
Umlaufende Verblechung der Türöffnung (4-seitig: oben, unten, seitlich), angepasst an Türhöhe zur vor. Pos. Tiefe bis 300 mm.
Material: Aluminiumblech, Stärke ca. 2,0 mm, hochwertig pulverbeschichtet im Farbton der Türelemente (RAL nach AG-Vorgabe).
Oberfläche: glatt, korrosionsbeständig, gleichmäßige Farb- und Glanzgradanpassung an Tür- und Zargenoberfläche.

Ausführung: 2-fach gekantet, verdeckt befestigt, ohne sichtbare Verschraubungen, inkl. aller erforderlichen Anschlussprofile, Eckausbildungen und Abdeckungen.

Funktion: dauerhafte Abdeckung der Anschlussfugen und Schnittstellen im Klinkermauerwerk nach Türmontage.

Abdichtung/Versiegelung der Blechanschlüsse umlaufend im System (dauerelastisch, UV-beständig).

Inkl. Aufmaß, Lieferung, Montage, Abdichtung, Befestigung und Justierung.
Menge: 1,000 St
DIN 276-1 2008-12: 344000000

*Hinweis: Bestandstüren innen*

**01.03.0030 Inbetriebnahme Bestandtüren System Hueck**
Inbetriebnahme der bestehenden Hueck Türanlage im Innenbereich mit angeschlossener automatischer Antriebs- und Steuerungseinheit von GU DTN80 - F, FSA DTN80 F2P, BKS 3 Fallen-Riegel-Schloss Secury 1970, Magnetkontakt VDS Kl. V, Flatscan.

Leistungsumfang:

Sicht- und Funktionsprüfung der vorhandenen Türanlage, Beschläge und Befestigungen.

Anschluss und Prüfung der Automatik-Einheit inkl. Steuerung und Sicherheitseinrichtungen.

Montage, Anschluss und Funktionsprüfung der Rauchmelder zur Ansteuerung der Tür.

Durchführung aller erforderlichen Einstellungen (Öffnungs-/Schließgeschwindigkeit, Schließkraft, Haltefunktion).

Durchführung einer vollständigen Probefahrt mit Dokumentation der Messergebnisse.

Übergabe der Anlage in betriebsbereitem Zustand, inkl. Funktionsnachweis.

Einweisung des Betreibers in die Bedienung.

Bereitstellung der Prüf- und Abnahmeprotokolle.

Die Leistung umfasst alle erforderlichen Nebenleistungen, Hilfsmittel und Materialien, sodass eine voll funktionsfähige und abnahmefähige Türanlage übergeben werden kann.

Ort: 2.OG Haupttrepenhaus
Menge: 2,000 St
DIN 276-1 2008-12: 344000000

#### Untertitel 01.04 Dachgeschoss

**01.04.0010 Alu-Glas-Tür, Hueck Lambda 77-30, T30/RS1flg, 1135x2135mm**
Anforderungen und Ausstattung wie Pos. 02.0020
Fluchttür zum Treppenraum,

Ohne Oberlicht. Ohne RC.Innentür.

Breite Nennmaß Wandöffnung '1135' mm, lichte Durchgangsbreite mind. >
1050mm
Höhe Nennmaß Wandöffnung '2135' mm, Wandaufbau im Anschlussbereich
einschalig, Befestigung an Mauerwerk, Leibungsmontage innen, Laibung ca. 17,5cm tief.

Verglasung Pyrostop F30-10, !5mm für Innenanwendung
1x Fallen-Riegel-Schloss mit Panikfunktion B (BKS 1820, 24mm Stulpbreite)
1x Kabelübergang, 1x Schließblech, 1x Fluchtüröffner effeff 332+ Koppelrelais
2 St. Magnetkontakt VDS Kl.C, 1x absenkbare Bodendichtung
1x Panikdruckstange nach DIN EN 1125, Edelstahl Bandseite, 1x GU OTS

Inkl. liefern und montieren, justieren und Einregulieren der Komponenten und Antriebsanlage.
Nachweis der Klassifizierung (Prüfzeugnis / Klassifizierungsbericht)
Dokumentation und Wartungsunterlagen übergeben.

Einbauort: DG zum Treppenraum
Türnummer: 130.0903
Raumnummer: 130.0903 Treppenraum
Menge: 1,000 St
DIN 276-1 2008-12: 344000000

*Hinweis: Bestandstüren innen*

**01.04.0020 Inbetriebnahme Bestandsanlage System Hueck**
Wie Pos.03.0030

Einbauort: DG
Menge: 2,000 St
DIN 276-1 2008-12: 344000000

#### Untertitel 01.05 Sonstiges

**01.05.0020 Abdichtung im Anschlussbereich Türschwelle/Fußpunkt zum MW**
Abdichtung im Anschlussbereich Türschwelle / Fußpunkt zum Mauerwerk an 3 verschieden Orten, im KG, 1. und 2.OG jeweils an den 3 Außentüren herstellen.

Ausführung mit Flüssigkunststoff-Abdichtungssystem, zweikomponentig, lösemittelfrei, rissüberbrückend, UV-beständig, entsprechend DIN 18533 (Abdichtung erdberührter Bauteile).

Verarbeitung: vollflächig aufgetragen, flächig ins Mauerwerk eingebunden, inkl. systemkonformer Vlieseinlage an Anschlüssen und Ecken.

Anschlüsse an Schwelle/Türzarge, ca. 40cm Laibungstiefe, sowie Übergänge zum Bestandsmauerwerk fachgerecht ausgebildet und umlaufend dauerhaft versiegelt.

Inkl. aller Nebenleistungen wie Untergrundvorbereitung, Grundierung, Schutz- und Abdeckmaßnahmen.

Lieferung und Ausführung komplett, inkl. Material, Arbeitszeit und Entsorgung von Reststoffen.

Abrechnung erfolgt nach m² tatsächlich erstellter Abdichtungsfläche im Türfußpunkt (lichte Breite × Höhe der Aufkantung, inkl. seitlicher Flanken).
Menge: 5,000 m²
DIN 276-1 2008-12: 344000000

#### Untertitel 01.06 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**01.06.0010 Stundensatz: Fachwerker**
Stundensatz für Leistungen, welche nicht in den Positionen erfasst sind und nur auf ausdrückliche Anweisung der Bauleitung gegen Nachweis zur Ausführung kommen.

Fachwerker
Menge: 10,000 h
DIN 276-1 2008-12: 344000000

**01.06.0020 Stundensatz: Helfer**
Stundensatz für Leistungen, welche nicht in den Positionen erfasst sind und nur auf ausdrückliche Anweisung der Bauleitung gegen Nachweis zur Ausführung kommen.

Helfer
Menge: 10,000 h
DIN 276-1 2008-12: 344000000
